# 24-011 Neuenhaus, Neubau KiTa
Angebotsaufforderung (GAEB DA XML 3.3, DA83)
Projekt: 24-011
Währung: EUR
Vergabeart: Öffentliche Ausschreibung
Eröffnung: 13.07.2016
Abgabeort: Gemeinde Emlichheim; Hauptstraße 24; 49824 Emlichheim
Ausführungsbeginn: 01.08.2016
Erstellt mit: GXML Toolbox V3.3 R20220330, ORCA AVA 27 27.00.00, 17.12.2025

## Allgemeine Beschreibung des Bauvorhabens
Die Gemeinde Neuenhaus plant den Neubau einer Kindertagesstätte mit zwei Regelgruppen und zwei Krippengruppen.

Der geplante Neubau hat folgende Abmessungen:
Länge x Breite:  ca. 45m x 40m
Höhe Flachdach: ca.  4m
Höhe Satteldach: ca.  6 - 7m

BRI  4.503,20 m³
NGF:  1143,34 m²
BGF:  1385,60 m²

Der Neubau ist eingeschossig mit Flachdach- und Satteldachflächen.

Die Flachdachkonstruktion wird in einer Massivbauweise mit einer "harten Bedachung" und einer extensiven Dachbegrünung ausgeführt. Die Satteldachflächen erhalten Tonziegel als Bedachung. Die Außenwände und die tragenden Innenwände werden massiv aus einem KS-Mauerwerk hergestellt. Die Fassade besteht aus Verblendsteinen und HPL Platten. Die Fenster und Türen werden hauptsächlich in Kunststoff ausgeführt.

Der Bauherr hat die Berechtigung von allen am Bau beteiligten Unternehmen für ein Bauschild eine Gebühr zu erheben. Für das gemeinsame Baustellenschild können einheitliche Schilder erworben werden. Werbung/ Plakatierung auf/am Bauzaun ist nicht erlaubt.

Einzukalkulieren ist die Teilnahme an regelmäßigen Baubesprechungen (wöchentlich je nach Aktualität).

## Ausführung von Bauleistungen. Vertragsbedingungen
I. Baustelle

1. Der Auftragnehmer hat sich über die Zufahrtswege informiert. Lager und Arbeitsplätze befinden sich nur in geringer Fläche auf dem Baugelände. Etwa darüber hinaus erforderliche Lager- und Arbeitsplätze hat der Auftragnehmer zu beschaffen; die Kosten sind durch die  Vertragspreise abgegolten. Der Auftragnehmer hat sich rechtzeitig vor Beginn der Arbeiten darüber zu informieren, ob und welche Leitungen, Rohre, Kabel usw. sich auf dem Grundstück befinden.

1. Firmenschilder dürfen nur mit Genehmigung des Auftraggebers angebracht werden. Wird ein gemeinsames Bauschild aller beteiligten Unternehmer aufgestellt, so hat der Auftragnehmer sich anteilig an den Kosten zu beteiligen. An Bauten und Bauzäunen dürfen Werbemittel (Plakate u.d.g.) nur im Einvernehmen mit dem Auftraggeber angebracht werden.

1. Der Rohbauunternehmer ist verpflichtet, erforderliche Zufahrtswege anzulegen und zu erhalten und diese anderen auf der Baustelle tätigen Firmen kostenlos zur Verfügung zu stellen und zu erhalten.

1. Der Rohbauunternehmer  hat vor Einrichtung der Baustelle dem Auftraggeber einen Baustellenplan zu übergeben, aus dem Werkplätze, Lagerplätze, Lagerräume, Baracken usw. ersichtlich sind. Mit der Durchführung der Arbeiten darf nur begonnen werden, wenn der Baustellenplan genehmigt ist.

1. Der Auftragnehmer ist verpflichtet, den durch seine Arbeiten entstehenden Bauschutt und die verursachten Verschmutzungen sofort gründlich und entsprechend dem Baufortschritt, mindestens jedoch wöchentlich  auch außerhalb des Gebäudes zu beseitigen, und zwar ohne jede Aufforderung. Ist Bauschutt nach erfolgter Aufforderung nicht innerhalb von zwei Tagen beseitigt, ist der Auftraggeber berechtigt, die Baureinigung und Schuttbeseitigung durch Dritte ausführen zu lassen. Die insoweit entstehenden Kosten trägt der Auftragnehmer.

1. Der Auftragnehmer ist verpflichtet, auf Verlangen unentgeltlich Probestücke anzufertigen und bis zur Abnahme vorzuhalten.

1. Der Rohbauunternehmer ist verpflichtet, auf Verlangen des Auftraggebers an der Baustelle einen Fernsprechanschluss einzurichten und diesen am Bau Beteiligten gegen Erstattung der Gebühren in dem für den Baustellenbetrieb notwendigen Umfange zur Verfügung zu stellen. Abrechnung der anteiligen Gebühren obliegt dem Rohbauunternehmer.

  Die in Auftrag gegebenen Arbeiten sind unter Leitung eines erfahrenen Bauführers mit nachweislich vorhandener Erfahrung und Vorbildung auszuführen. Der Bauführer oder sein Vertreter hat ständig auf der Baustelle zu sein, sein Name und der seines Stellvertreters ist der Bauleitung schriftlich mitzuteilen.

II. Durchführung der Bauleistung

1. Mit der Durchführung von Stundenlohnarbeiten hat der Auftragnehmer Stundenlohnzettel mindestens zweimal wöchentlich vorzulegen. Sie werden bei der Berechnung nur anerkannt, wenn sie von dem zuständigen Bauleiter oder Bauherrn unterschrieben sind. Leistungsstunden für Betriebsinhaber, Bauführer, Bauleiter, Meister, Polier, und Hilfspoliere werden dabei nicht vergütet.

1. Maße in den Zeichnungen sind an der Baustelle zu überprüfen.
  Unstimmigkeiten sind vor Inangriffnahme der Arbeiten der Bauleitung mitzuteilen. Für die Installationsarbeiten (Gas, Wasser, Strom, Heizung) haben die ausführenden Unternehmer die Abnahme durch die zuständigen örtlichen Versorgungswerke zu veranlassen und die evtl. vorgeschriebenen Zeichnungen, Anträge und andere technische Unterlagen zu liefern. Diese und die Kosten für die Abnahme gehen zu Lasten des ausführenden Unternehmers. Das gleiche gilt für andere Arbeiten, z.B. für den Nachweis der Betongüte und des Schall- und Wärmeschutzes.
2. Der Auftragnehmer ist verpflichtet, zur Sicherung gesetzlicher Schadensersatzansprüche eine Haftpflichtversicherung abzuschließen und den Abschluss auf Verlangen durch Vorlage der Versicherungspolice nachzuweisen. Der Auftragnehmer tritt Freistellungsansprüche gegen seine Haftpflichtversicherung dem Auftraggeber ab.

1. Der Auftraggeber hat eine Bauwesenversicherung abgeschlossen. Die insoweit entstehenden Kosten werden anteilig auf die am Bauvorhaben Beteiligten umgelegt.
2. Die Abnahme hat förmlich stattzufinden. Sie ist von dem Auftragnehmer schriftlich zu beantragen. Der Auftraggeber hat die Abnahme binnen vier Wochen nach schriftlicher Beantragung durch den Auftragnehmer durchzuführen.

III. Zusätzliche Vertragsbedingungen

1. Lieferung und Verarbeiten
  Mit den im  Leistungsverzeichnis enthaltenen Angaben über Bauteil, Baustoff und Abmessungen gilt die Lieferung sowie auch der Einbau, Herstellungsvorgang und -ablauf bis zur fertigen Leistung unter Zugrundelegung der anerkannten Regeln der Technik und der gesetzlichen und behördlichen Vorschriften als beschrieben.
  Reine Lieferleistungen sind besonders ausgewiesen und sind mit der Übergabe der Teile und der Abnahme durch den AG abgeschlossen.

1. Verpflichtung der Vollständigkeit
  Für die angebotenen Leistungen übernimmt der Auftragnehmer die Verpflichtungen der Vollständigkeit, d. h.  besondere Leistungen und Nebenleistungen, Nebenlieferungen, die bei den Positionen nicht oder unvollständig benannt wurden, sind in die Einheitspreise einzukalkulieren, auch wenn sie im Leistungsverzeichnis nicht ausdrücklich erwähnt sind.

1. Erschwernisse Bauwerksgeometrie
  Erschwernisse aus der Bauwerksgeometrie sind bei allen Bauteilen und Leistungen zu berücksichtigen und in die Einheitspreise einzukalkulieren. Hierzu gehört auch das Anarbeiten an Schrägen, Krümmungen sowie alle Eckausbildungen, wenn diese in den Einzelpositionen nicht besonders erwähnt oder erfasst sind.

1. Zeitversetzte Ausführung
  Zeitversetzte Ausführung der Arbeiten und Ausführung in Einzelabschnitten gem. Bauablauf sind einzukalkulieren. Arbeitsunterbrechungen und zusätzliche An- und Abfahrten werden nicht gesondert vergütet.

IV. Technische Vorbemerkungen

1. Allgemein
  Die gesamte Baustelleneinrichtung wird falls nicht extra ausgeschrieben in die Einheitspreise eingerechnet. Sie umfasst alle Arbeiten, die zur Einrichtung und zur Unterhaltung der Baustelle gehören. Dies sind im Besonderen:

  Erstellen und Vorhalten, sowie das Wiederabbauen der berufsgenossenschaftlich erforderlichen Abschrankungen und Gerüste, Auf- und Abbau, Vor- und Unterhaltung aller notwendigen Maschinen, Geräte, Materiallager, Aufenthaltsräume, Sozialeinrichtungen, Baustellenbeleuchtung etc., sowie erforderliche Sondermaßnahmen, Winterbaumaßnahmen, Versicherungen usw.

1. Ein Wasser- u. Stromanschlusskasten wird für die Bauzeit vom Rohbauunternehmer vorgehalten. Die Herstellung der Zuleitungen zu den Verwendungsstellen ist Sache des Auftragnehmers und ist in den Einheitspreisen enthalten. Alle Verbrauchskosten sind mit dem Rohbauunternehmer abzurechnen, oder werden von der Bauleitung festgelegt. Die Kosten werden von der Schlussrechnung abgezogen.

1. Vorhaltung bis zur Übergabe
  Die Vorhaltung der nachfolgend beschriebenen Leistungen erstreckt sich auf die gesamte Bauzeit des Bauwerks bis zur Übergabe bzw. Abnahme. Alle aufgeführten Maßnahmen und Leistungen sind betriebssicher und betriebsbereit auszuführen, vorzuhalten und später ordnungsgemäß zu beseitigen.

1. Kapazität
  Die zur Erfüllung der vertraglichen Leistungen erforderlichen Arbeitskräfte sowie Arbeitsmaschinen und Einrichtungen sind in ausreichender Kapazität zur Verfügung zu stellen und ggf. zu ergänzen.

  Die Beschaffung von Flächen und Lagern, sofern die vom AG zur Verfügung gestellten nicht ausreichen, ist Sache des AN.

1. Lärmemission
  Der Auftragnehmer ist verpflichtet, die Lärmemissionen der Baugeräte und -maschinen durch primären und sekundären Schallschutz auf ein mögliches Mindestmaß zu beschränken. Hierbei sind die allgemeinen Verwaltungsvorschriften gegen Baulärm in der neuesten Fassung, sowie die neuesten Lärmschutzverordnungen zu beachten. Bei Nichtbefolgung haftet der Auftragnehmer u.a. für alle hierdurch evtl. entstehenden Haftpflichtansprüche. Erschwernisse durch behördliche Auflagen sind in die Einheitspreise einzukalkulieren.

1. Unfallverhütung
  Der Auftragnehmer hat zur Einhaltung aller einschlägigen Unfallverhütungsvorschriften über die gesamte Bauzeit, d.h. bis zur Herstellung und Abnahme des beauftragten Gewerkes Sorge zu tragen.

  Der Auftragnehmer hat zur Überwachung der ordnungsgemäßen Durchführung der Arbeiten und Sicherheitsmaßnahmen einen verantwortlichen, deutschsprechenden örtlichen Aufsichtsführenden zu benennen.

1. Sicherheitsmaßnahmen
  Vor Baubeginn der Arbeiten an und auf Dächern sind Sicherheitsmaßnahmen (z.B. Fanggerüste, Anseilschutz, Laufstege usw.) gegen den Absturz von Personen und gegen das Herabfallen von Baustoffen und Werkzeugen zu treffen.

  Alle Flachdachflächen mit weniger als 20 Grad Dachneigung und ohne ausreichend hohen und festen Brüstungsschutz sind an geeigneten Stellen mit Anseilpfosten zu versehen, die bei Arbeiten an und in der Nähe der Dachkanten ein sicheres Anseilen mit Sicherheitsgurten ermöglichen.

1. Gerüste
  Es dürfen nur Gerüste erstellt und benutzt werden, die den einschlägigen DIN-Normen (Gerüstordnung DIN 4420) und den Unfallverhütungsvorschriften entsprechen bzw. allgemein behördlich zugelassen sind, oder deren Verwendung auf andere Weise geregelt ist. Für Gerüste, die nicht der Bauweise gemäß Gerüstordnung DIN 4420 entsprechen, hat der Auftragnehmer an der Baustelle eine geprüfte statische Berechnung bzw. die vollständige allgemeine behördliche Zulassung kostenlos bereitzuhalten.

1. Bauabfälle, Baustellenabfälle
  Die Baustelle ist in sauberem Zustand zu halten.
  Anfallende Bauabfälle und Baustellenabfälle werden Eigentum des Auftragnehmers und sind sofort zu beseitigen. Bauabfälle und Baustellenabfälle sind gem. Vorschrift zu entsorgen.

1. Unterkünfte für Mitarbeiter des Auftragnehmers
  Die Tagesunterkünfte und Bauleiterbüros sind möglichst außerhalb der Baustellenverkehrs- und Transportbereiche und außerhalb des Schwenkbereiches von Kranlasten aufzustellen. Eine Genehmigung zum Aufstellen der Unterkünfte ist einzuholen. Evtl. Kosten sind einzukalkulieren.

1. Vorhaltung und Verbrauch
  Die Kosten für Vorhaltung, Wasser- und Stromverbrauch für alle anfallenden Arbeiten bis zur schlüsselfertigen Übergabe des Bauwerks sind in dem Pauschalpreis mit einzukalkulieren. Ein Wasser- u. Stromanschlusskasten wird für die Bauzeit vom Rohbauunternehmer vorgehalten. Die Herstellung der Zuleitungen zu den Verwendungsstellen ist Sache des Auftragnehmers und ist in den Einheitspreisen enthalten. Alle Verbrauchskosten sind mit dem Rohbauunternehmer abzurechnen.
2. Baugenehmigung
  Alle Auflagen aus der Baugenehmigung sowie alle amtlichen und gesetzlichen Auflagen und Vorschriften sind zu beachten und in die Einheitspreise einzukalkulieren.

  Besonders hingewiesen wird auf die Schutzmaßnahmen zur Erhaltung des vorhandenen Baumbestandes einschl. Bewässerung, in Absprache mit den Behörden und dem Gartenarchitekten.

1. Behörden
  Alle im Zusammenhang mit der Baustelleneinrichtung der An- und Abfuhr von Großgeräten- und Elementen erforderlichen Verhandlungen mit Behörden, Zulassungskosten und Genehmigungskosten, Miet- und Pachtkosten gehen zu Lasten des Auftragnehmers.

1. Maßnahmen außerhalb der Grundstücksfläche
  Maßnahmen außerhalb der Grundstücksfläche, welche für die Erstellung des Bauwerks und für die Bedienung der Baustelle getroffen werden müssen, sind in diesem Abschnitt pauschal zu erfassen. (Straßenaufbruch, Gehwegabbruch, Schotterstraßen usw. einschl. aller erforderlichen Schutzmaßnahmen)

  Flächen und Bauteile, die unter diese Maßnahmen fallen, sind nach Beendigung der Bauzeit auf Anordnung der örtlichen Bauleitung, bei Flächen/Bauteilen außerhalb des Grundstückes gem. Vorschrift der Stadtverwaltung, in den ursprünglichen Zustand zu versetzen.
  Die Kosten hierfür sind in der Baustelleneinrichtung pauschal zu  erfassen.

1. Aushub- und Gründungsmaßnahmen
  Sicherheitsmaßnahmen bei allen Aushub- und Gründungsmaßnahmen sind in die Einheitspreise einzukalkulieren. Diese umfassen alle amtlichen Auflagen und alle erforderlichen Maßnahmen.

1. Verkehrsführung
  Die Kosten für geänderte Führung des öffentlichen Verkehrs durch Beschilderung, Ampeln, Absperrungen und sonstige Maßnahmen sind in die Baustelleneinrichtung einzukalkulieren. Alle Maßnahmen nach Vorschrift der Stadtverwaltung. Anträge sind vom AN rechtzeitig vorzunehmen.

1. Beweissicherung/Protokoll
  Vor Beginn der Arbeiten ist das vorhandene Gelände und die angrenzenden Straßen, Gehwege und Bauwerke mit den städtischen Behörden und dem AG auf evtl. Besonderheiten und Zustand zu begutachten. Darüber ist ein Protokoll zu führen und dem AG und der Bauleitung vorzulegen. Evtl. Bedenken gegen vorgesehene Bauausführungen sind rechtzeitig vor Baubeginn mitzuteilen.

1. Archäologische Denkmalpflege
  Bauunterbrechungen, Baustillstand und Wasserhaltungsmaßnahmen und alle sonstigen, aus Gründen archäologischer Denkmalpflege und den amtlichen Auflagen notwendigen Erschwernisse sind einzukalkulieren.

## Vorbemerkung SiGe-Ko
Vorbemerkung zum Sicherheits- und Gesundheitsschutz auf der Baustelle

Bei diesem Bauvorhaben handelt es sich um eine Baustelle nach der Baustellenverordnung.

Es wird ein Sicherheits- und Gesundheitsschutzkoordinator (SiGe-Ko) eingesetzt.
Von diesem Koordinator wird ein SiGe-Plan erstellt, der dem Auftragnehmer zur Verfügung
gestellt wird.

Sollte es zur Auftragserteilung kommen, sind auf Anweisung des Bauherrn vor Arbeitsbeginn folgende Unterlagen einzureichen:

1. Gefährdungsbeurteilung gem. § 5 des Arbeitsschutzgesetztes.
2. Der Name des zuständigen Vorarbeiters.
3. Name des Ersthelfers (bei einer Kolonne bis 20 Personen muss mind. ein Ersthelfer mit der Grundausbildung von mind. 8 Doppelstunden anwesend sein. (Fortbildung innerhalb von 2 Jahren mit mind. 4 Doppelstunden).

Immer wieder stellen wir fest, dass Handmaschinen ohne Prüfplaketten auf Baustellen benutzt werden. Deshalb folgender Hinweis:

Hinweis aus § 5 BGV A3:  Elektrische Anlagen und Betriebsmittel
Das ortsveränderliche elektrische Betriebsmittel ist regelmäßig (Richtwert 6 Monate) auf ordnungsgemäßen Zustand von Elektrofachkraft zu überprüfen und durch Prüfetikett zu kennzeichnen.

Bei Auftragserteilung werden o.g. Punkte eingehalten bzw. die Unterlagen eingereicht.

## 12 Fliesenarbeiten

### Titel 01 Fliesenarbeiten

#### Bereich 01.1 Flächenabdichtung

**01.1.1 Flächendichtung auf Wand und Boden**
*** Bezugsbeschreibung
Flächendichtungsbahn DIN18534 W1-I auf Boden und Wand oberhalb des Zementestriches mit Gefälle und KS Wände mit Kalkzementputz verputzt.
Die Anwendung erfolgt im Duschwandbereich sowie in den kompl. Sanitärflächen mit Bodenablauf.
Geeignet für das Anbringen von Fliesen im Dünnbett,.
Im Duschbereich ist die Abdichtung bis auf 2,00 m über OKFFB und jeweils 0,20 m
über die seitliche Begrenzung des Duschbereiches zu führen.

Das Anarbeiten an Bodenabläufe, Installationen, u.s.w.
werden gesondert vergütet.

Die Abdichtung ist trogartig auszubilden und an die Wand anzuschliessen. Ohne senkrechte Abdichtung ist die Bodenabdichtung bis mind. 10 cm über OK Fertigfußboden (OK FFB) zu führen.
Botament Abdichtungsbahn, mind. 10cm überlappend zu verlegen

Oder gleichwertig
Angeb. Fabrikat: '.........'
Menge: 106,000 m2

**01.1.2 Dichtbandeinlage mit Schlaufe**
Dichtbandeinlage mit Schlaufe Botament

Abdichten der Rand- und Feldbegrenzungsfugen.
Die Dichtbandeinlage ist in die Boden- und Wandabdichtung jeweils mind. 10 cm
einzubinden.

Oder gleichwertig
Angeb. Fabrikat: '.........'
Menge: 124,000 m

**01.1.3 Zulage für Außen- und Innenecken**
Zulage für Außen- und Innenecken
zum vor beschriebenen Dichtband.
Menge: 82,000 Stk

**01.1.4 Abdichten von Bodenabläufen**
Abdichten von Bodenabläufen in allen Abmessungen.

mit einem Dichtband oder einer Dichtmanschette, die in die Flächenabdichtung
eingebunden werden.
Fa. Botament
Oder gleichwertig
Angeb. Fabrikat: '.........'
Menge: 5,000 St

**01.1.5 Abdichten von Rohrdurchführungen (Boden+Wand)**
Abdichten von Rohrdurchführungenan Wand und Boden mit einem Dichtband oder einer Dichtmanschette, die in die Flächenabdichtung eingebunden werden.
Fa. Botament

Oder gleichwertig
Angeb. Fabrikat: '.........'
Menge: 40,000 St

**01.1.6 Zulage Flächendichtungsbahn DIN18534 W2-I**
*** wie Position 01.1.1
Menge: 101,000 m²

**01.1.7 Einbauen von Gefälleestrich inkl. Dämmung EPS dh**
Einbauen von Gefälleestrich inkl. Dämmung EPS dh, 2 Lagen je 80mm, mit Randstreifen, Gittermatte 50x50mm verz., Feuchtigkeitssperre Gefitas

Oder gleichwertig
Angeb. Fabrikat: '.........'
Menge: 4,000 m²

#### Bereich 01.2 Wandfliese

*Hinweis: Alle Wandfliesen im Dünnbettverfahren*
Alle Wandfliesen sind im Dünnbettverfahren auf den bauseits vorhandenen Kalkzementputz aufzubringen.
alle Fliesenarbeiten werden lt. Fliesenplan verlegt.

**01.2.1 Grundierung des Kalkzementputzes**
Fachgerechte Grundierung des Kalkzementputzes zur
späteren Aufnahme von Fliesen im Dünnbettverfahren.
Arbeitshöhe: bis 2,50m
Menge: 560,100 m²

**01.2.2 Wandfliesen, Dünnbett, 30/60 cm**
Liefern und Verlegen von Wandfliesen lt. Fliesenplan im Dünnbett
(vollflächiges Dünnbett ohne Hohlräume)
 bis ca. 2,50 m Höhe, einschl. Verfugung.
Die Fliesen sind so zu sortieren,
das die glasierten Kanten außen liegen, wenn vorhanden.

Fugenfarbe nach Wahl.

Wandfliese :
Deutsche Steinzeug

Fliesengröße: ca. 30/60 cm
Fliesenfarbe: weißmatt

Oder gleichwertig
Angeb. Fabrikat: '.........'
Menge: 151,000 m2

**01.2.3 Wandfliesen, Dekorfliesen horizontal, Dünnbett, 10/60 / 20/60 / 30/60 cm**
Liefern und Verlegen von Wandfliesen im Dünnbett
(vollflächiges Dünnbett ohne Hohlräume)
 bis ca. 2,50 m Höhe, einschl. Verfugung.
Die Fliesen sind so zu sortieren,
das die glasierten Kanten außen liegen, wenn vorhanden.

Fugenfarbe nach Wahl.

Wandfliese :
Deutsche Steinzeug, AGROB Buchtal
Fliesengröße: ca. 10/60 / 20/60 / 30/60 cm
Fliesenfarbe: nach wahl!

Oder gleichwertig
Angeb. Fabrikat: '.........'
Menge: 13,100 m2

**01.2.4 Wandfliesen, Sockelfliesen, Dünnbett, 20/60 cm**
Liefern und Verlegen von Wandfliesen im Dünnbett
(vollflächiges Dünnbett ohne Hohlräume)
 bis ca. 2,50 m Höhe, einschl. Verfugung.
Die Fliesen sind so zu sortieren,
das die glasierten Kanten außen liegen, wenn vorhanden.

Fugenfarbe nach Wahl.

Wandfliese :
Deutsche Steinzeug, AGROB Buchtal
Fliesengröße: ca. 20/60 cm
Fliesenfarbe: nach wahl.

Oder gleichwertig
Angeb. Fabrikat: '.........'
Menge: 18,100 m²

**01.2.5 Wandfliesen, Sockelfliesen, Dünnbett, 10/60 / 30/60**
Liefern und Verlegen von Wandfliesen im Dünnbett
(vollflächiges Dünnbett ohne Hohlräume)
 bis ca. 2,50 m Höhe, einschl. Verfugung.
Die Fliesen sind so zu sortieren,
das die glasierten Kanten außen liegen, wenn vorhanden.

Fugenfarbe nach Wahl.

Wandfliese :
Deutsche Steinzeug, AGROB Buchtal
Fliesengröße: ca. 10/60 / 30/60 cm
Fliesenfarbe: Nach Wahl!

Oder gleichwertig
Angeb. Fabrikat: '.........'
Menge: 15,600 m²

**01.2.6 Zulage für Ausschnitte**
Zulage zu beschriebenen Wandfliesen für Fliesenausschnitte für z.B. Wasserzu- bzw. Ableitungen, Steckdosen und Schalter.
Menge: 45,000 St

**01.2.7 Zulage Fliesenbelag auf Vormauerung**
Zulage zum Wandbelag für Fliesenverlegung auf Spülkastenverkleidungen,
oder Fensterbrüstungen u. ä.,
in Dünnbett geklebt.
Breite bis 25 cm,
Menge: 25,000 m

**01.2.8 Mauerwerk auf dem Estrich mittels Porenbetonstein 7,5cm**
Mauerwerk auf dem Estrich mittels Porenbetonstein 7,5cm breit, 30 cm hoch herstellen oben rund und Schlangenlinienförmig oder halbrund auf den Estrich  mauern.
Im Bereich der Duschen
Menge: 16,000 m

**01.2.9 Fliesenbelag auf Duschwanneneinfassung / Umrandung**
Fliesenverlegung auf Duschwannenumrandung,
in Dünnbett auf Gasbeton vollflächig geklebt, der Rundung angepasst verlegen.

Agrob Buchtal
Mosaik: Serie "Fresh"
Farbe: nach Wahl.
2.5 x 2.5 cm

Oder gleichwertig
Angeb. Fabrikat: '.........'
Menge: 2,300 m²

**01.2.10 Kristallspiegel, 6mm, ESG**
Kristallspiegel, 6mm stark, ESG
rundum geschliffen und poliert liefern und
flächenbündig mit den Wandfliesen, auf
Rastermaß einarbeiten.
Die Putzflächen sind zu grundieren bzw. vorzubereiten,
eine gesonderte Vergütung erfolgt nicht.
Menge: 5,000 m²

**01.2.11 Jolly-Profile, PVC**
Belagabschlussschienen- Jollyprofile,
passend zum gewählten Fliesenbelag,
System Schlüter o.glw., aus PVC,
liefern und gem. Herstellervorschrift
an horizontalen und vertikalen Kanten,
oder als Belagsabschluss nach örtlicher
Angabe einbauen.
In verschiedenen Längen.
Oder gleichwertig
Angeb. Fabrikat:. '.........'
Menge: 214,000 m

**01.2.12 Div. Ablageflächen mit Bauplatten in unterschiedlichen Stärken**
Div. Ablageflächen mit Bauplatten in unterschiedlichen Stärken auf volles bzw. halbes Fliesenmaß bringen, zur weiteren Verfliesung Wedi-Platte oder gleichwertiges Fabrikat,
2 cm Stärke

Fabrikat: '.........'
Menge: 7,000 m²

**01.2.13 wie vor, jedoch 3 cm Stärken**
*** Bedarfsposition ohne GB
Menge: 7,000 m²

**01.2.14 wie vor, jedoch 4 cm Stärke**
*** Bedarfsposition ohne GB
Menge: 7,000 m²

**01.2.15 Rohrverkleidungswinkel aus Styroporplattenmaterial mit**
Rohrverkleidungswinkel aus Styroporplattenmaterial mit eingearbeitetem Gewebe 20x20 liefern und fachgerecht einbauen inkl. Netzgewebeüberbrückung.
Menge: 20,000 m

**01.2.16 b=30 cm, Fensterbänke, innen**
Innere Fensterbänke aus Kunststein, alle sichtbaren Kanten min. 2mm gebrochen, Flächen geschliffen und poliert, auf Mauerwerksbrüstungen satt im Dünnbett
verlegt.
Material: Verbundwerkstoff - Ice White
Farbe:  grau/weiß gesprenkelt

Plattendicke:  2 cm
Plattenbreite: 30 cm
Menge: 34,000 m

**01.2.17 Zulage zu Vorpositionen für 5mm Rundung an oberer**
Zulage zu Vorpositionen für 5mm Rundung an oberer Längskante im Bereich des Bewegungsraums
Menge: 28,000 m

**01.2.18 Zulage zu Vorpositionen für 10mm Rundung an oberer**
Zulage zu Vorpositionen für 10mm Rundung an oberer Längskante im Bereich des Bewegungsraums
Menge: 6,000 m

**01.2.19 Wandfliese als Reserve sowie angebrochene Kartons**
Menge: 1,000 Pck.

#### Bereich 01.3 Bodenfliesen

*Hinweis: Der gesamte Fußboden*
Der gesamte Fußboden besteht aus 25 cm Aufbau.

Im Einzelnen wie folgt erklärt:

- Bauseits vorhandene, abgeklebte Betonsohle
- (Bitumen-Dachbahn), Abklebung durch den Dachdecker
- 15 cm Dämmung einschl. Abdeckung durch den Estrichleger.
- Dann erfolgt die Verlegung der Systemmatte einschl. Fußbodenheizung für die Fußbodenheizung durch den Heizungsbauer.
  6,5 cm Estrich einschl. AKS und Dehnfugen durch den  Estrichleger

Fliesenverlegung im Dünnbett

**01.3.1 Reinigen Betonoberfläche**
Fegen und reinigen der abgeklebten Betonoberfläche von leichtem
Bauschutt und Entsorgung in Container.
Menge: 221,500 m2

**01.3.2 Bodenfliesen, 30/60 Dünnbett**
Bodenfliese:
30/60 cm, R 10, in Dünnbett, vollflächig, geklebt.
einschließlich grundieren des Estriches.
anthrazit  oder schwarz, nach Wahl des Bauherren.
Verlegeart  : 1/3 oder 1/4 Verband
Verfugung  : Fugenmörtel MG III,
Einbauort  :  Erdgeschoss und Obergeschoss

Deutsche Steinzeug "Unique basalt", 30/60 cm

Oder gleichwertig

Angeb. Fabrikat: '.........'
Menge: 215,000 m2

**01.3.3 Waschmaschienensockel**
Wie Pos. 2, jedoch auf einem Waschmaschinenpodest mit 3cm Trockenmischung verlegt.
Menge: 1,500 m²

**01.3.4 Sockelplatten**
Verlegen von Sockelplatten im Dünnbett
Sockelfliese aus Bodenfliese der vor Position schneiden und die geschnittene Kante schleifen und polieren. Höhe nach Angabe.ca: 10cm.
Menge: 2,500 m

**01.3.5 Duschmosaik Dt.Steinzeug Art.5730i-7160 Farbraumfrisch**
Duschmosaik
R10/B
1.Sorte liefern und im Dünnbett an Wand und Bodenfläche verlegen. Einschließlich im Bereich runder Elemente.

Agrob Buchtal,
Mosaik: Serie "Fresh"
Farbe: nach Wahl!
2.5 x 2.5 cm

Oder gleichwertig.

Angeb. Fabrikat: '.........'
Menge: 4,000 m²

**01.3.6 PVC-Profile Belagsbewegung DILEX BW**
PVC-Profile als Belagsbewegungsprofile
in Bereichen der Estrichtrennfugen,
zum Fliesenbelag passend liefern und
gem. Herstellervorschrift einbauen,
System Schlüter-DILEX  BW
Oder gleichwertig
Angeb. Fabrikat: '.........'
Menge: 17,000 m

**01.3.7 Zulage Verlegung im Gefälle**
Zulage für vorbeschr. Fliesenbelag
für Verlegung im Gefälle bis ca. 1,5 %
Menge: 23,000 m2

**01.3.8 Bodeneinlauf andichten, und Fliesen**
Bodeneinläufe durch verstärkte Gewebeeinlage eindichten und anfliesen als Zulage.
Menge: 10,000 St

**01.3.9 Verfugen mit Titanfuge**
Zulage für den gesamten Bodenfliesenbelag für das Verfugen mit Titanfuge
Hochwertige Verfugung mit hydraulisch erhärtendem
Fugenmaterial, Fabrikat Sopro - Titanfuge
Oder gleichwertig
Angeb. Fabrikat: '.........'

Nur auf Anordnung der Bauleitung.
Menge: 221,500 m2

**01.3.10 Zulage für das Schneiden und Verlegen der Bodenfliesen**
Zulage für das Schneiden und Verlegen der Bodenfliesen im Gefälle um den Bodenablauf.
Fliesen 10/10 cm aus Bodenfliesen schneiden.
Menge: 22,500 m²

**01.3.11 Bodenfliesen als Reserve sowie angebrochene Kartons**
Menge: 1,000 Pck.

**01.3.12 Verfugung, dauerelastisch, innen**
Dauerelastischer Fugenverschluss auf Thiokolbasis, in Innenräumen, an allen
horizontalen und vertikalen Wand- und Bodenanschlüssen sowie an Türbekleidungen, einschl. Vorreinigung und Hinterfüllung der Fugen.
Fugenbreite: 6 -10 mm i.M.
Fugenfarbe: nach Wahl
Menge: 317,000 m

### Titel 02 Stundenlohnarbeiten

*Hinweis: Regiearbeiten*
Stundenlohnarbeiten, die eventuell anfallen, sind vor Arbeitsbeginn anzuzeigen und innerhalb von drei Arbeitstagen bescheinigen zu lassen oder innerhalb einer Woche an die Bauleitung zu schicken.

Später vorgelegte Rapportzettel können nicht anerkannt werden.

Meister, Vorarbeiter und Kundendienstmonteure werden mit den Stundensätzen für Facharbeiter vergütet. In den Sätzen sind Auslösung sowie sämtliche Zulagen
enthalten.

Alle auf Nachweis auszuführenden Arbeiten werden bis zur Fertigstellung der Anlage zu diesen Preisen vergütet, Material wird zu den Angebots-Lieferpreisen vergütet !

**02.1 Gesellenstunden**
Gesellenstunden für unvorhergesehene Arbeiten.
Sonst wie vor beschrieben.
Menge: 10,000 Std.

**02.2 Stunden für einen Auszubildenden 1-3 Lehrjahr**
Stunden für einen Auszubildenden 1-3 Lehrjahr,
sonst wie vor beschrieben.
Menge: 10,000 Std.
